# Errichtung Soleanlage mit Solemixstation
Angebotsaufforderung (GAEB 90, DA83)
Währung: EUR
Auftraggeber: Landesstraßenbaubehörde ST, Zentrale

## Errichtung Soleanlage mit Solemixstation
Datum: 24.03.26

### Abschnitt 00 Behälter

#### Unterabschnitt 00.00 Lieferung und Montage von Behälter

**00.00.0001 Auftankstation 40 m³**
Auftankstation 40 m³, d=3000mm, stehend
Lagertank doppelwandig 40m³
Durchmesser 3,0 m
Nutzinhalt ca. 40.000 ltr.
Medium Salzsole (1,3to/cbm)
Betriebstemp. max.40°

Ausstattung: Position 00.00.0001
1x Revisionsöffnung
Befüll-Leitung min. DN 80 mit Absperrhahn und
Tankwagenanschluss
Saugleitung min. DN50 mit Fußventil
Rücklaufleitung min. DN50 Aushebesicherung elektrisch
Füllstandsanzeige mech.über Seilumlenkung im
Klarsichtrohr mit Skala und Magnetkontakten
Prüfzeichen nach AwSV2017(WHG §19)
PE-Unterlegeplatte
Ankerwinkel mit Befestigungsset
Überfüllsicherung
Unterdruck-Leckanzeiger/ Leckageüberwachung
Be- und Entlüftung
Transportösen Stahl verzinkt/Edelstahl
Typenschild
Menge: 2,000 St

**00.00.0002 Lieferung, Aufbau, Montage**
Lieferung, Aufbau, Montage
Montage der Auftankstation einschl.
Inbetriebnahme und Testlauf
Einweisung für Bediener
Menge: 1,000 Psch

**00.00.0003 Montagearbeiten an Technik**
Montagearbeiten an Salz und Soletechnik
Demontage der alten Tanks,
Montage der neuen Tanks,
Verbindung herstellen zwischen den zwei Tanks und
Steuerung entsprechend kalibrieren
Verbindung mittels GF-Kugelhähne 63mm zu Saug- und
Rücklaufleitungen herstellen mittels PE-Einleger GF
Menge: 1,000 Psch

**00.00.0004 Montagematerial Rohrleitungsbau**
Montagematerial Rohrleitungsbau, elektrisches Anschluss
Material,  Kleinmaterial
Menge: 1,000 Psch

**00.00.0005 Entsorgung**
Entsorgung der vorhandenen Altbehälter inklusive Inhalt
Inhalt kann bis zu 10t betragen
Menge: 1,000 St

**00.00.0006 Zulage Entsorgung**
Zulage Entsorgung
Sollte im Behälter mehr als 10t Inhalt sich befinden
kann die Zulage auf jede zusätzliche Tonne Inhalt auf
Nachweis erstattet werden.
Menge: 1,000 t

### Abschnitt 01 Solemix-Station

#### Unterabschnitt 01.00 Lieferung und Montage Solemix-Station

**01.00.0001 Solemixstation**
Solemixstation, betriebs- und rechtssicher, passend zu
den vorgenannten Soletanks herstellen mit Pumpe
Magnetlauf
Verladegalgen zur Erhöhung der Betriebssicherheit
Ständer für Verladegalgen Ausführung in Edelstahl A4
Höhe: 3000mm mit Satz Schellen (2 Stück)

Verladegalgen Ausführung Edelstahl A4 mit
Gegengewicht,Abreisseil Niro d=2mm, beidseitig gepresst
Galgen 2"
Karabinerhacken 50*5,Lieferung und Montage auf bauseits
erstelltes Betonfundament

Sicherheitsverladesystem
Sicherheitsverladeschlauch L=6000mm,50mm*2" AG mit
Edelstah Tülle,Trockenkupplung Mutterteil mit 2
Handgriffen,Verladebock in Edelstahl mit
Abreißvorrichtung
Menge: 1,000 St

**01.00.0002 Lieferung, Aufbau & Montage**
Lieferung, Aufbau & Montage  der Mixstation einschl.
Inbetriebnahme und Testlauf,
Baustelleinrichtung & -sicherung
Erstellung Bestandsunterlagen
Vgl. Abschnitt 3.1.
Einweisung der Bediener
Menge: 1,000 St

**01.00.0003 Montagearbeiten**
Montagearbeiten an Salz und Soletechnik
zum Festpreis
Demontage der alten Solemixstation
Montage der neuen Solemixstaion
Verbindung mit den Soletanks herstellen
Steuerung entsprechend kalibrieren
Menge: 1,000 Psch

**01.00.0004 Montagematerial**
Montagematerial Rohrleitungsbau, elektrisches Anschluss
Material, Kleinmaterial
Menge: 1,000 Psch

**01.00.0005 Entsorgung**
Entsorgung der alten Solemix Station und ggf. alter
Verrohrung
Menge: 1,000 Psch

**01.00.0006 Bedienpult mit Halterung**
Bedienpult mit Halterung zum Betrieb der Solemix
Station
Fernstart
Liefern und Montage von Fernstart
Betankung,Konsole PE mit Kabelhalterung,Abschaltung und
Leerdose für Stecker
Menge: 1,000 St

**01.00.0007 Trockenkupplungen**
Trockenkupplung Vaterteil für die Solemixstation zum
Fahrzeugtank
Menge: 5,000 St

*Hinweis*
Alle Materialen sowie jegliches Zubehör die zur
Erichtung und Montage benötigt werden sind in der
jeweiligen Position mit zu verpreisen.

### Abschnitt 02 Arbeitsstellensicherung

#### Unterabschnitt 02.00 Arbeitsstellensicherung

**02.00.0001 Baustelle einrichten Sämtl.LV-Abschn.*Zufahrt vorh.**
StL-Nr. 21910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Zuordnung: 101

**02.00.0002 Baustelle einrichten aller Abschnitte*Fläche des AN Zufahrt vorhanden*Vers.d.AN Vorh.+Betr.n.ges.**
StL-Nr. 21220410112001101
Baustelle für die vertragsgemäße Durchführung der
Bauleistungen einrichten.
Soweit nicht für bestimmte Leistungen das Einrichten
der Baustelle als besonderer Ansatz im LV enthalten
ist, umfasst die Pauschale die Vergütung der Baustelleneinrichtung einschl. der Geräte, Gerüste und
dgl. für alle Bauleistungen.
Abschläge auf die Pauschale werden nach Leistungsstand der Baustelleneinrichtung vergütet.
sämtlicher Abschnitte des LV.
Einrichtungsfläche wird vom AG nicht zur Verfügung
gestellt.
Zufahrt zur Baustelle nach Leistungsbeschreibung
ist vorhanden.
Ver- und Entsorgungseinrichtungen herstellen,
Vorhalten, Unterhalten und Betreiben der Baustelleneinrichtung einschl. Geräte, Gerüste u. dgl. sind, soweit
nicht in der Pauschale enthalten, in die Einheitspreise
der betreffenden Teilleistungen einzurechnen.
Menge: 1,000 Psch

### Abschnitt 03 Dokumentation

#### Unterabschnitt 03.00 Dokumentation

**03.00.0001 Dokumentation**
Die komplette Dokumentation je Anlage ist bei Abnahme
der Bauleistung dem AG in Papierform (3-fach) und
zusätzlich als PDF-D  atei zu übergeben.

Die komplette Dokumentation besteht aus folgenden
Einzel-Dokumenten
·  Deckblatt mit Name der Anlage und Standort
·  schematische Standortübersicht mit Standort usw.
·  Datenblätter der verbauten Komponenten
·  Bedienungsanleitungen der verbauten Komponenten
·  Aufstellung der Wartung- und
Kalibrierungsintervalle der verbauten Komponenten
·  Bedienungs- und Konfigurationsanleitung
·  Zeichnung von der Anlage
·  ggf. Standsicherheitsnachweis Behälter und
Solemixstation
·  Liste der einzelnen verbauten Komponenten mit
Seriennummer und installierter Firmware-Version
·  Schalt- und Verdrahtungsplan
·  Nachweis Probebetrieb
·  Wartungs- und Instandhaltungsübersichtstabelle zur
  Eintragung jeglicher Tätigkeiten an der Anlage

Die aufgeführten Bestandteile der Dokumentation(auch
einzelne Komponentenbeschreibungen)sind in deutscher
Sprache auszuführen.
Menge: 1,000 Psch

USt %: 19,00
